# Wasseraufb. GZD Sigmaringen
Angebotsaufforderung (GAEB DA XML 3.3, DA83)
Projekt: VOEK-655-25
Währung: EUR
Nebenangebote zugelassen: ja
Auftraggeber: Bundesanstalt für Immobilienaufgaben, - Anstalt des öffentlichen Rechts -, Ellerstrasse 56, 53119 Bonn, D, Telefon 0228 37787 0, E-Mail info@bundesimmobilien.de, USt-IdNr. 12345; Debitorennummer: 11111
Erstellt mit: GXML Toolbox V3.3 R20230829, iTWO_64 V24.0.667, 30.01.2026

## Titelblatt
OBJEKT:  GENERALZOLLDIREKTION  (GZD)
  WE 138086

DV-NR.: AG : VOEK -655 - 25

L E I S T U N G S V E R Z E I C H N I S  MIT  L E I S T U N G S B E SC H R E I B U N G

  ANLAGE  B - 02  ZUM  VERTRAG

LEISTUNGEN:Wartung / PrüfungWasseraufbereitungsanlagen
        - Enthärtungsanlagen
        - Dosieranlage

  DGUV-Prüfung

  GENERALZOLLDIREKTION  SIGMARINGEN
  SCHMEIER STRAßE 15, 72488 SIGMARINGEN

BIETER:

NAME (FIRMENSTEMPEL), ADRESSE, TEL.

AUFTRAGGEBERIN :BUNDESANSTALT FÜR IMMOBILIENAUFGABEN
  ANSTALT DES ÖFFENTLICHEN RECHTS
  VERTRETEN DURCH DEN VORSTAND
  ELLERSTRAßE 53, 53119 BONN

VERDINGUNGSSTELLE:
  BUNDESANSTALT FÜR IMMOBILIENAUFGABEN
  STABSBEREICH EINKAUF
  ABTEILUNG 1, VERDINGUNG
  FASANENSTRAßE 87, 10623 BERLIN

## LV_GZD VOEK_655_25_GZD_Sigmaringen
Datum: 30.01.2026

*Hinweis: Vorbemerkungen*
1. Vorbemerkungen

Mit dieser Ausschreibung soll eine fachgerechte Leistungserbringung zu wirtschaftlich günstigen Konditionen sichergestellt werden.

Stellt der Bieter fest, dass seiner Meinung nach eine Leistung nicht eindeutig oder unvollständig beschrieben wurde, ist er verpflichtet, rechtzeitig vor Abgabe des Angebotes, seine Bedenken über die e- Vergabe -Plattform mitzuteilen. Nimmt er diese Möglichkeit nicht in Anspruch, besteht nach Erhalt des Zuschlages kein weiterer, über die bezuschlagten Einheitspreise hinausgehender Anspruch auf Vergütung.

1.1 Allgemeiner Hinweis zu den Ausschreibungsunterlagen

Für den Datenaustausch von Leistungsverzeichnissen nach GAEB  (Daten- art 83 Angebotsanforderung, Datenart 84 Angebotsabgabe), gilt folgendes:
Leistungsverzeichnisse [DA 83 (Angebotsanforderung)] sind den Vergabe- unterlagen beigefügt.

Bei Angebotsabgabe neben der Texttform des Angebotes nach Möglichkeit bitte auch einen Datenträger nach DA 84 (Angebotsabgabe) beifügen.
Auch bei erfolgtem Datenaustausch nach GAEB bleibt die Textform immer Vertragsgrundlage.
Punktfolgen in den Beschreibungen des Leistungsverzeichnisses sind unbedingt vom Bieter auszufüllen (auch geforderte Hersteller-/Typangaben), sofern nicht von der AG vorgegeben.

Fragen und Auskünfte zur Ausschreibung und zum Leistungsverzeichnis sind nur über die e-Vergabe-Plattform (www.evergabe.de) möglich.
Nähere Informationen sind der Anlage A-01, den Bewerbungsbedingungen,  zu entnehmen.

2. Hinweis zur Kalkulation:

Sofern nicht jeweils etwas anderes vorgegeben ist, handelt es sich bei den Preispositionen um einen Jahressatz.

Für die hier im Leistungsverzeichnis aufgeführten Funktionseinheiten sind alle zur Funktion gehörigen Teile und alles notwendige Zubehör, welches für einen Anlagenbetrieb notwendig ist, als Kalkulationsgrundlage anzusetzen.

Die Funktionseinheit bezieht sich somit auf die gesamte Anlage, inkl. allen dazugehörigen Komponenten, teilen und Funktionen.

Da nicht jedes zur Funktion zugehörige Teil aufgezählt werden kann, sind grundsätzlich alle Kalkulationen auf der Basis durchzuführen, dass der Einheitspreis sich immer auf die vollständigen und funktionsfähigen Funktionseinheiten mit funktionswichtigen Teilen, allem Zubehör und allem zum Betrieb notwendigen peripheren Installationen bezieht.
Sie sind die Basis für die Kalkulation und in die angebotenen Leistungen einzukalkulieren.

Die Stückzahlen der technischen Anlagen wurden nach besten Wissen und Gewissen ermittelt.
In Einzelfällen können die Stückzahlen nach oben oder nach unten abweichen, dies berechtigt jedoch nicht zu Änderungen des pauschalen Einzelpreises.
Bei der Rechnungslegung ist die tatsächlich erbrachte Leistung abzurechnen.

3 . Sonstiges - Bedarfspositionen

Bei denen im Leistungsverzeichnis angegebenen Bedarfspositionen besteht generell nur Anspruch auf Vergütung nach gesonderter Beauftragung in schriftform durch die Auftraggeberin (AG) und einen, zusammen mit der Rechnung eingereichten und bestätigten Leistungsnachweis.
Ein pauschaler Anspruch auf Abrechnung besteht nicht!

4. Zutrittsvoraussetzungen

Zusätzlich zu den Vorgaben im Wartungsvertrag hat der AN folgendes zwingend einzuhalten:
Ohne vollständige Erfüllung aller Voraussetzungen (fehlender Legitimation, Vorlage eines gültigen Personalausweises / Reispasses etc.) kann der Zutritt zur Liegenschaft durch die AG oder dem Nutzer verwehrt werden, ohne dass ein Anspruch auf Vergütung besteht.
Von dieser Regelung kann in bestimmten Ausnahmefällen, z. B. Havariefall, dringende Reparaturarbeiten etc. abgewichen werden. Jedoch nur nach vorheriger Absprache mit den im Wartungsvertrag genannten Personen oder Dienststellen.

Alle hierfür zusätzlich entstehenden Kosten sind in die jeweiligen Einheitspreise einzurechnen und damit abgegolten.

### Bereich 1 Wasseraufbereitungsanlagen, Generalzolldirektion Sigmaringen

*Hinweis: Übersicht, Standort*
Beschreibung der Liegenschaft Generalzolldirektion

Leistungsort ist das von der Zollverwaltung genutzte Bildungs- und Wissen-chaftszentrum der Bundesfinanzverwaltung (BWZ) - DO Sigmaringen, Schmeier Straße 15 in 72488 Sigmaringen (GZD) (WE 138086).
Die vollständig eingezäunte Grundstücksfläche umfasst ca. 12,6 ha.
Auf dem Gelände befinden sich insgesamt 16 Gebäude davon 7 Unterunfts- gebäude (W 1 bis W7) mit insgesamt 557 Betten.

Auf dem als  Anlage_C-03 beigefügten Übersichtslageplan ist der Gebäude- bestand der Liegenschaft ersichtlich. Die Gebäude und sonstigen Einrichtungen sind dort mit Buchstaben gekennzeichnet
Die Anlagen und Gebäude sind zum Teil weit voneinander entfernt, es muss mit längeren Wegezeiten gerechnet werden.
Auf Grund der räumlichen Gegebenheiten ist ein barrierefreier Zugang zu den Gebäudekomplexen nicht gegeben. Auch die Gebäude selbst sind größtenteils nicht barrierefrei ausgestaltet.
Die Unterbringung der Lehrgangsteilnehmenden erfolgt ganzjährig (einschließlich Wochenenden, keine Ferienzeiten). Der Unterricht erfolgt in der Regel von Montag bis Freitag sowie zusätzlich an ca. 4 Samstagen pro Jahr.

Aufgrund der Tätigkeiten des Nutzers sind alle Arbeiten vor Beginn anzu- melden und erst nach Freigabe durch den Nutzer gestattet.

Die Liegenschaft ist über eine Zufahrtsstraße (Schmeierstr.) erreichbar.
Die Zufahrt wird über eine Pförtnerei mit einer Zugangsschranke geregelt.

#### Abschnitt 1.1 Enthärtungsanlagen

*Hinweis: Hinweis*
Enthärtungsanlagen

Die Wartung, Inspektion und kleinen Instandsetzungsarbeiten an den folgend beschriebenen Anlagen sind hinsichtlich des Umfangs auf Grundlage der geltenden Normen und Richtlinien für Trinkwasser-/Enthärtungsanlagen, wie z.B. DVGW Arbeitsblätter, DIN EN 806-5, VDI 3810-2 etc., den Hersteller- vorgaben und dem deutschen Arbeitsschutzgesetz durchzuführen.
Vom Hersteller der Enthärtungsanlagen empfohlene Austauschfristen von Bauteilen sind zu beachten. Der Austausch der Bauteile ist im Zuge der jeweiligen Wartung durchzuführen und auf Nachweis separat abzurechnen.

Wartung nach Herstellervorgaben sowie entsprechend Wartungscheckliste
Anlage C-02

Bei den im Folgenden aufgeführten Arbeiten handelt es sich um Mindestvorgaben.

Die Wartung und Überprüfung der Enthärtungsanlagen ist halbjährlich durchzuführen. Sollte sich im Betrieb herausstellen, dass auf Grund besonderer Umstände kürzere Fristen erforderlich werden, sind diese nach Abstimmung mit dem Betriebsmanager der BImA durchzuführen.
Die Abrechnung erfolgt dann auf Grundlage der vereinbarten Einheitspreise.

Halbjährliche Wartung und Prüfung

Allg. Wartungsarbeiten
- Dichtheit starre Verbindungen
- Dichtheit flexible Verbindungen
- Betriebsdruck
- Fließdruck
- funktionserhaltende Reinigung der Anlage
- Elektronik Überprüfung
- Programmablauf
- Prüfen der Verschleißteile und ggf. Austausch
- Funktionskontrolle
- Wiederinbetriebnahme
- Auffüllen der Wirkstoffe
- Kontrollbucheintrag
- Ggf. Wasserprobe entnehmen
- Hygieneservice

Wartungsarbeiten an Austauscher 1 und 2

- Schlauchverbindungen auf Dichtheit und Beschädigungen prüfen
- Wasserzähler Weichwasser auf Impulsabgabe prüfen
- Wasserzähler Regeneration auf Impulsabgabe prüfen
- Kabel auf Beschädigung und festen Sitz prüfen
- Injektor und Injektorsieb reinigen/prüfen
- Chlorzelle prüfen
- Soleventil/Niveauelektroden reinigen/prüfen
- Salztank hygienische Reinigung
- Salztabletten auf Sauberkeit prüfen
- Regeneration beider Austauscherharz-Säulen unter Zugabe von Dioxal- Desinfektionsmittel durchführen
- bei BWT Rondomat Duo: jeweils 2 Stück DIOXAL 50, 600 g
- bei BWT Perla Home: BWT loclean, 4 Tabletten in Faltschachtel
- Referenzposition manuell anfahren
- Saugleistung vom Injektor beim Besalzen prüfen
- Strom an der Chlorzelle beim Besalzen prüfen
- Funktionsprüfung Wassersensor
- Produkt/Steuerventil auf Dichtheit prüfen
- Spülwasserschlauch bei Betrieb auf Dichtheit prüfen
- Füll- und Saugschlauch zum Soleventil bei Betrieb auf Dichtheit prüfen
- Wartungs-Intervall zurücksetzen

Messung, Prüfung und Dokumentation folgender Betriebswerte

- Rohwasserhärte gemessen/eingestellt
- Weichwasserhärte gemessen/eingestellt
- Weichwasserhärte 0 ° dH Prüfung (Austauscher 1)
- Weichwasserhärte 0 ° dH Prüfung (Austauscher 2)
- Betriebsdruck
- Hauswasserzählerstand
- Zähler Weichwassermenge
- Zähler Regeneration
- Aktuelle Durchflussmenge in l/h (Vollenthärtetes Wasser)
- Regeneriermittelverbrauch
- Kumulierter Wasserverbrauch (vollenthärtet)
- Hinweisfunktionen für anstehende Inspektions- und Wartungsarbeiten sowie Erinnerungen zu Filterrückspülung,
- Filterwechsel

Dokumentation

Für jede durchgeführte Wartung und Prüfung ist ein Bericht je Anlage zu erstellen und dem AG unterzeichnet zu übermitteln.
Dieser Bericht muss mindestens folgende Angaben enthalten:

- Anschrift, Name oder sonstige eindeutige Bezeichnung des Gebäudes
- Gebäudeeigentümer
- Datum der Wartung / Inspektion
- Anlagenbezeichnung
- Fabrikat / Typ / Seriennummer
- Durchgeführte Arbeiten
- Protokollierung der Messergebnisse
- Bewertung von Mängeln (geringe, mittlere, hohe Priorität)
- Fazit

**1.1.10 Enthärtungsanlage 1, Unterkunftsgebäude W 1**
Fabrikat:  BWT
Typ:  Rondomat Duo 3/ Duo 3.2 (5-7 m³/h)
Serien-Nr.: SCH082024273965/6-512740
Intervall:  halbjährlich
Menge: 2,000 St/J

**1.1.20 Enthärtungsanlage 2, Unterkunftsgebäude W 2**
Fabrikat:  BWT
Typ:  Rondomat Duo 3/ Duo 3.2 (5-7 m³/h)
Serien-Nr.: SCH112024283640/6-512740
Intervall:  halbjährlich
Menge: 2,000 St/J

**1.1.30 Enthärtungsanlage 3, Unterkunftsgebäude W 2 Erweiterung**
Fabrikat:  BWT
Typ:  Rondomat Duo 3/ Duo 3.2 (5-7 m³/h)
Serien-Nr.: SCH112024283699/6-512740
Intervall:  halbjährlich
Menge: 2,000 St/J

**1.1.40 Enthärtungsanlage 4, Unterkunftsgebäude W 3**
Fabrikat:  BWT
Typ:  Rondomat Duo 3/ Duo 3.2 (5-7 m³/h)
Serien-Nr.: SCH112024283646/6-512740
Intervall:  halbjährlich
Menge: 2,000 St/J

**1.1.50 Enthärtungsanlage 5, Unterkunftsgebäude W 3 Erweiterung**
Fabrikat:  BWT
Typ:  Rondomat Duo 3/ Duo 3.2 (5-7 m³/h)
Serien-Nr.: SCH112024283701/6-512740
Intervall:  halbjährlich
Menge: 2,000 St/J

**1.1.60 Enthärtungsanlage 6, Unterkunftsgebäude W 4**
Fabrikat:  BWT
Typ:  Rondomat Duo 3/ Duo 3.2 (5-7 m³/h)
Serien-Nr.: SCH112024283679/6-512740
Intervall:  halbjährlich
Menge: 2,000 St/J

**1.1.70 Enthärtungsanlage 7, Unterkunftsgebäude W 5**
Fabrikat:  BWT
Typ:  Rondomat Duo 3/ Duo 3.2 (5-7 m³/h)
Serien-Nr.: SCH112024283665/6-512740
Intervall:  halbjährlich
Menge: 2,000 St/J

**1.1.80 Enthärtungsanlage 8, Unterkunftsgebäude W 6**
Fabrikat:  BWT
Typ:  Rondomat Duo 3/ Duo 3.2 (5-7 m³/h)
Serien-Nr.: SCH112024283721/6-512740
Intervall:  halbjährlich
Menge: 2,000 St/J

**1.1.90 Enthärtungsanlage 9, Unterkunftsgebäude W 7**
Fabrikat:  BWT
Typ:  Rondomat Duo 2/Duo 2.2 (3-5 m³/h)
Serien-Nr.: SCH082024273687/6-512739
Intervall:  halbjährlich
Menge: 2,000 St/J

**1.1.100 Enthärtungsanlage 10, Funktionsgebäude J**
Fabrikat:  BWT
Typ:  Rondomat Duo 6/Duo 6.2 (10-13 m³/h)
Serien-Nr.: SCH072024269792/6-512742
Intervall:  halbjährlich
Menge: 2,000 St/J

**1.1.110 Enthärtungsanlage 11, Küche G**
Fabrikat:  BWT
Typ:  Perla home (k.A. m³/h)
Serien-Nr.: SCH042022189827/6-512600
Intervall:  halbjährlich
Menge: 2,000 St/J

**1.1.120 Enthärtungsanlage 12, Casino G**
Fabrikat:  BWT
Typ:  Rondomat Duo 2 (k.A. m³/h)
Serien-Nr.: SCH092020123786/6-501188
Intervall:  halbjährlich
Menge: 2,000 St/J

#### Abschnitt 1.2 Dosieranlage

*Hinweis: Hinweis*
Die Wartung, Inspektion und kleinen Instandsetzungsarbeiten an der folgend  beschriebenen Anlage sind hinsichtlich des Umfangs auf Grundlage der geltenden Normen, Richtlinien, Herstellervorgaben und dem deutschen Arbeitsschutzgesetz durchzuführen.
Bei den im Folgenden aufgeführten Arbeiten handelt es sich um Mindestvorgaben..

Wartung nach Herstellervorgaben sowie entsprechend Wartungscheckliste
Anlage C-02

Die Wartung und Überprüfung der Dosieranlage ist halbjährlich durchzuführen. Sollte sich im Betrieb herausstellen, dass auf Grund besonderer Umstände kürzere Fristen erforderlich werden, sind diese nach Abstimmung mit dem Betriebsmanager der BImA durchzuführen.
Die Abrechnung erfolgt dann auf Grundlage der vereinbarten Einheitspreise.

Halbjährliche Wartung und Prüfung

Allg. Wartungsarbeiten
- Dichtheit starre Verbindungen
- Dichtheit flexible Verbindungen
- Betriebsdruck
- Fließdruck
- funktionserhaltende Reinigung der Anlage
- Elektronik Überprüfung
- Programmablauf
- Prüfen der Verschleißteile und ggf. Austausch
- Funktionskontrolle
- Wiederinbetriebnahme
- Auffüllen der Wirkstoffe
- Kontrollbucheintrag
- Ggf. Wasserprobe entnehmen

**1.2.10 Dosieranlage, Funktionsgebäude J**
Fabrikat:  BWT
Typ:  Medomat FP 60
Intervall:  halbjährlich
Menge: 2,000 St/J

#### Abschnitt 1.3 DGUV - V4 Prüfung

*Hinweis: Hinweis*
Die elektrischen Anlagenteile der Wasseraufbereitungsanlagen sind
alle 4 Jahre
gemäß der DGUV - V4 zu prüfen.

Die DGUV-Prüfungen / Messungen sind nach den einschlägigen und aktuellen Vorschriften durch nachweislich qualifiziertes Personal auszuführen.

Die geprüften Anlagen sind durch Prüfaufkleber kenntlich zu machen.

Mindesinhalte eines Prüfberichts

Der Prüfbericht muss folgende Mindestangaben enthalten:
- Name und Anschrift des Auftraggebers
- Name und Anschrift des Auftragnehmers
- Bezeichnung der einzelnen Prüfprotokolle für die Dokumentation von Messwerten (Protokoll-Nr.)
- Bezeichnung des Objekts, z.B. Gebäude, Gebäudeteile, Anlagen
- Aus der Dokumentation müssen die geprüften Anlagen mit deren Bezeichnungen und den zugehörigen Schutzeinrichtungen ersichtlich sein
- Verwendete Mess- und Prüfgeräte

**1.3.10 DGUV-Prüfung, Enthärtungsanlagen, Dosieranlage**
Prüfung der im LV unter den Positionen 1.1. und 1.2 Enthärtungs- und Dosieranlagen
einschließlich Dokumentation wie vorab beschrieben

Die Prüfung ist im ersten Auftragsjahr durchzuführen.

Im Einheitspreis anzugeben und zu kalkulieren ist die DGUV-Prüfung einer Wasseraufbereitungsanlage.

Diese Kosten fallen in der Vertragslaufzeit von 4 Jahren einmal an, bei optionaler Verlängerung des Vertrages zweimal.
Menge: 13,000 Stck

### Bereich 2 Bedarfspositionen

*Hinweis: Hinweis*
Ein Anspruch auf Vergütung besteht ausschließlich nur nach gesonderter Beauftragung in Textform durch die Auftraggeberin (AG) und einem zusammen mit der Rechnung eingereichten und von der AG oder Beauftragten der AG bestätigten Leistungsnachweis.

Ein pauschaler Anspruch auf Abrechnung durch den AN besteht nicht!

#### Abschnitt 2.1 Personalkosten /Stundenverrechnungssätze / Zuschläge

*Hinweis: Hinweis*
Bedarfspositionen

Ein Anspruch auf Vergütung besteht ausschließlich nur nach gesonderter Beauftragung in Textform durch die Auftraggeberin (AG) und einem zusammen mit der Rechnung eingereichten und von der AG bestätigten Leistungsnachweis.

Ein pauschaler Anspruch auf Abrechnung durch den Auftragnehmer (AN) besteht nicht!

**2.1.10 Stundenverrechnungssatz Servicetechniker**
*** Bedarfsposition mit GB
Servicetechniker Stundenverrechnungssatz
Arbeitszeit von 7.00 bis 15.00 Uhr

Zuschläge werden erteilt und sind hier vom Bieter auszufüllen:

 Nachtzuschlag in % (Montag bis Freitag, 20:00 bis 06:00 Uhr)
'....................................................'

  Samstagzuschlag in % (Samstag, 00:00 Uhr bis 24:00 Uhr)
'....................................................'

  Sonntagszuschlag in % (Sonntag, 00:00 Uhr bis 24:00 Uhr)
'....................................................'

  Feiertagszuschlag in % (Feiertag, 00:00 Uhr bis 24:00 Uhr)
'....................................................'
Menge: 1,000 Std

**2.1.20 Stundenverrechnungssatz Helfer**
*** Bedarfsposition mit GB
Helfer Stundenverrechnungssatz
Arbeitszeit von 7.00 bis 15.00 Uhr

Zuschläge werden erteilt und sind hier vom Bieter auszufüllen:

 Nachtzuschlag in % (Montag bis Freitag, 20:00 bis 06:00 Uhr)
'....................................................'

  Samstagzuschlag in % (Samstag, 00:00 Uhr bis 24:00 Uhr)
'....................................................'

  Sonntagszuschlag in % (Sonntag, 00:00 Uhr bis 24:00 Uhr)
'....................................................'

  Feiertagszuschlag in % (Feiertag, 00:00 Uhr bis 24:00 Uhr)
'....................................................'
Menge: 1,000 Std

**2.1.30 Fahrtkosten**
*** Pauschalposition
*** Bedarfsposition mit GB
An- und Abfahrtspauschale für Leistungen außerhalb der Wartung/Inspektion.

Fahrtkosten werden nur vergütet, wenn sie nicht zusammen mit Leistungen der Wartung/Inspektion ausgeführt werden.

Die Kalkulation beinhaltet eine An- und Abfahrt je Auftrag.
Menge: 1,000 psch
